# Schreiner
Angebotsaufforderung (GAEB 90, DA83)
Währung: EUR

## Schreiner
Datum: 18.06.24

### Bereich 1 Schreinerarbeiten

#### Abschnitt 1.1 WE-Türen

**1.1.10 WE-Tür und Stahleckzarge ausbauen**
WE-Tür und Stahleckzarge ausbauen, abfahren und
entsorgen  Leibung für den Einbau des neuen
Blendrahmens einschneiden und wegstemmen, Staubwand
vorher in der Diele aufstellen
Menge: 14,000 Stck

**1.1.20 WE-Tür als Laubengangtür mit Blendrahmen**
WE-Tür als Laubengangtür mit Blendrahmen mit
festem Oberlicht liefern und einbauen
Größe Blendrahmen ca. 105 x 245cm
Türhöhe ca. 200cm
Blendrahmen ca. 8cm breit
Oberfläche: Tür und Blendrahmen weiß lackiert
Tür mit Stahlverstärkung und Schall- und
Wärmeschutzeinlage
Tür mit PZ-Schloss, Aufschlagdichtung rundum,
3 St. 2D-Bänder, Spion, Sicherheits-
Wechselgarnitur mit Langschild, Edelstahl;
Profilzylinder mit Not- und Gefahrenfunktion mit
3 Schlüsseln
Blendrahmen mit Sicherheitsschließblech und
eingenuteter Dichtung
Türfläche innen und außen glatt
Oberlicht mit 2-fach-Isolierverglasung mit
Ornamentglas Satinato Element liefern und einbauen,
Anschlussfugen außen mit Dichtungsband abdichten
und Fugen
Menge: 14,000 Stck

**1.1.30 Zulage für WE-Tür in Pos.2**
Zulage für WE-Tür in Pos.2 mit 3-Punkt-
Verriegelung Blendrahmen mit entsprechenden
Zusatzschließblechen in Edelstahl
Menge: 14,000 Stck

**1.1.40 Deckleisten liefern und anbringen**
Deckleisten liefern und anbringen, weiß lackiert
Menge: 84,000 m

**1.1.50 Anschlussfugen versiegeln**
Menge: 84,000 m

**1.1.60 Aluminium-Bodenanschlagschiene**
Aluminium-Bodenanschlagschiene liefern und
anbringen
Menge: 14,000 Stck

**1.1.70 Arbeitszeit Geselle**
Arbeitszeit Gesellefür unvorhergesehene
oder zusätzlich beauftragte Arbeiten Abrechnung
nachtatsächlichem Verbrauch
Menge: 10,000 Std

USt %: 19,00
